# + Hort Dissenchen
Angebotsaufforderung (GAEB 90, DA83)
Währung: EUR
Auftraggeber: Stadt Cottbus

## Zusätzlicher Text
Vorbemerkungen zum Bauvorhaben

Sanierung und Erweiterung Grundschule und Hort Dissenchen
Neubau Haus B

Anschrift:  Dissenchener Schulstraße 1, 03052 Cottbus

Baubeschreibung:
Im Rahmen der Baumaßnahme erhält die Grundschule Dissenchen einen Neubau
 als Erweiterungsbau. Die bestehenden Gebäude werden saniert und barrier
efrei gemacht. Die Außenanlagen werden komplett neu gestaltet.

Auf dem Schulgrundstück befinden sich folgende Gebäude:

Haus A: Altbau verklinkert, 2-geschossiger Mauerwerksbau, bestehend aus
Erd- und Obergeschoß mit Spitzboden und Teilunterkellerung sowie Sparren
dach.

Haus B: Neubau mit Klassenzimmern und Mehrzweckräumen, Flachdach

Haus C: Schulgebäude, 3-geschossiger Mauerwerksbau, bestehend aus Erd-,
Ober- und Dachgeschoß mit Unterkellerung, barriererfreie Erweiterung, Sp
arrendach

Nebengebäude: Garagenkomplex mit Schuppen, Mauerwerksbau, 1-geschossig,
Pultdach, Abbruch der Garagen, Instandsetzung des Schuppens

In diesem Los sind die Arbeiten für das Haus B enthalten!

Zufahrt: Die Zufahrt erfolgt direkt über Dissenchener Schulstraße 1, 030
52 Cottbus

Rauchverbot:
Im gesamten Gebäude, sowie auf dem Schulhof (außerhalb der BE-Fläche) is
t absolutes Rauchverbot.

Schulbetrieb:
Die gesamte Baumaßnahme findet unter laufendem Schul- und Hortbetrieb st
att. Einschränkungen und Schutzmaßnahmen sind zu berücksichtigen.

Baustelleneinrichtung:
Das Errichten, Vorhalten und Räumen der Baustelleneinrichtung ist in den
 EP´s abgegolten, wenn nicht Einzelpositionen gesondert im LV ausgewiese
n sind. Das Errichten und Vorhalten der Baustelleneinrichtung ist nur en
tsprechend der genehmigten Planunterlagen (BE-Plan) möglich. Lagerfläche
n über den ausgewiesenen Anteil im BE-Plan hinaus sind nicht möglich, di
e Lagerung von Werkzeug und Material im Gebäude ist nur nach Abstimmung
mit der Bauleitung durchzuführen.

Lagerflächen:
Lagerflächen befinden sich nur im Bereich des Grundstücks nach Abstimmun
g, Materialablagerungen außerhalb dieser Flächen und außerhalb des Grund
stücks sind nicht möglich.

Anschlüsse:
Baustrom:  wird in diesem Los bereitsgestellt
Bauwasser:  wird in diesem Los bereitsgestellt
Abrechnung: entspr. der Besonderen Vertragsbedingungen - siehe Beiblatt

WC-Anlagen:
Werden im Rahmen der zentralen Baustelleneinrichtung gestellt.

Brandschutz:
Für die Durchführung von Heißarbeiten, Trenn- und Schweißarbeiten ist ei
n Schweißerlaubnisschein beim zuständigen Immobilienamt zu beantragen.

Ausführungsfristen:
Die in den Vertragsbedingungen benannten Ausführungstermine sind zwingen
d einzuhalten.

2-Schichtbetrieb:
Für die termingerechte Durchführung der Arbeiten ist nach Notwendigkeit
 und Aufforderung durch den AG ein 2-schichtiger Betrieb vorzusehen.

Besondere Verkehrssicherung:
Die vorhandenen baulichen Anlagen sind für den Zeitraum der Bauarbeiten
vor Beschädigungen und Verunreinigungen zu schützen. Staubentwicklung un
d Verschmutzungen müssen weitgehend vermieden werden.

Weitere Unternehmer auf der Baustelle:
Bei der Ausführung der ausgeschriebenen Leistungen sind gleichzeitige Ba
uausführungen anderer Gewerke geplant.

Beräumung Baustelle:
Die Arbeitsplätze sind täglich nach Beendigung der Arbeiten aufzuräumen
und anfallende Stoffe (Verpackungsmaterial, Schutt usw.) eigenverantwort
lich zu beseitigen. Arbeitsflächen sind täglich besenrein zu verlassen u
nd bei Gefahr abzusperren. Öffentliche Verkehrsflächen sind je nach Vers
chmutzungsgrad eigenverantwortlich zu reinigen. Aufwendungen dafür sind
in den EP einzukalkulieren.

Bautagesberichte des AN:
Der AN verpflichtet sich zum Führen von Bautagesberichten.

Sonstiges:
Erschwerte Transportbedingungen für die Lieferung von Materialien sind i
n allen Einzelheiten vor Beginn der Arbeiten mit dem AG zu besprechen un
d angemessen in der Preisgestaltung zu berücksichtigen

Anlagenverzeichnis:
Folgende Pläne liegen zur Angebotsabgabe zur Information bei:

1.01 Baustelleneinrichtung 1.BA
2.02 Grundriss EG
4.01 Ansichten Haus AB

Installation Haus B - Baustromanlage
Installation Haus B Schema Baustrom

## Baustelleneinrichtung
Datum: 13.01.25

### Los 01 Baustelleneinrichtung

*Hinweis*
Das Arbeiten in Abschnitten ist einzukalkulieren.

Der Aufbau der BE erfolgt zu Beginn, der Bauzaun wird w
ährend der gesamten Bauzeit, entsprechend der Bauabschn
itte auf dem Schulhof, mehrfach umgesetzt.

Positionen können separat und zeitlich versetzt voneina
nder im Zuge des Bauablaufs abgerufen werden.

#### Hauptabschnitt 01.01 Bauzaun

**01.01.010 Bauzaun aufstellen räumen**
Bauzaun, auf unbefestigtem oder befestigtem Untergrund,
 aus Einzelelementen mit verzinktem Stahlrohrrahmen und
 Vergitterung, verschraubt, mit Standfüßen, Zaunoberkan
te über Oberfläche Gelände 2 m, aufstellen und räumen.

Abstimmung zur Lage vorab mit Bauüberwachung
Menge: 230,000 m
- Zuordnung: 391
- Zuordnung: 391

**01.01.020 Bauzaun vorhalten**
Bauzaun der Vorposition, aus Einzelelementen mit verzin
ktem Stahlrohrrahmen und Vergitterung, verschraubt, mit
 Standfüßen, Zaunoberkante über Oberfläche Gelände 2 m,
 vorhalten

In dem EP ist die wöchentliche Kontrolle des Bauzaunes
enthalten, inkl. Verschluss und Ergänzung der offenen V
erschraubungen

Abrechnung nach lfm/Woche
Menge: 11935,000 mWo
- Zuordnung: 391
- Zuordnung: 391

**01.01.030 Bauzaun geschlossen aufstellen räumen**
Bauzaun, auf unbefestigtem oder befestigtem Untergrund,
 aus Einzelelementen mit verzinktem Stahlrohrrahmen und
 Vergitterung, verschraubt, als geschlossenene Variante
, mit Standfüßen, Zaunoberkante über Oberfläche Gelände
 2 m, aufstellen und räumen.

Abstimmung zur Lage vorab mit Bauüberwachung
Menge: 50,000 m
- Zuordnung: 391
- Zuordnung: 391

**01.01.040 Bauzaun geschlossen vorhalten**
Bauzaun der Vorposition, aus Einzelelementen mit verzin
ktem Stahlrohrrahmen und Vergitterung, verschraubt, mit
 Standfüßen, geschlossen, Zaunoberkante über Oberfläche
 Gelände 2 m, vorhalten

In dem EP ist die wöchentliche Kontrolle des Bauzaunes
enthalten, inkl. Verschluss und Ergänzung der offenen V
erschraubungen

Abrechnung nach lfm/Woche
Menge: 3850,000 mWo
- Zuordnung: 391
- Zuordnung: 391

**01.01.050 Bauzaun umsetzen**
Bauzaun, auf unbefestigtem oder befestigtem Untergrund,
 aus Einzelelementen mit verzinktem Stahlrohrrahmen und
 Vergitterung, verschraubt, mit Standfüßen, offen oder
geschlossene Ausführung, Zaunoberkante über Oberfläche
Gelände 2 m, umsetzen nach besonderer Anordnung des AG.
Menge: 100,000 m
- Zuordnung: 391
- Zuordnung: 391

**01.01.060 Zulage Verankerung Bauzaun**
Zulage zur Hauptposition Bauzaun für die feste Veranker
ung im Boden als zusätzlichen Schutz gegen umkippen bei
 geschlossenem Bauzaun; Verankerung liefern, montieren,
 abbauen.

Ausführung nur bei Erfordernis auf Anweisung Bauüberwac
hung
Menge: 45,000 m
Zuordnung: 391

**01.01.070 Bauzaun Verankerung vorhalten**
Bauzaunverankerung der Vorposition vorhalten

In dem EP ist die wöchentliche Kontrolle der Verankerun
g enthalten, inkl. möglicher Nachverankerung

Abrechnung nach lfm/Woche
Menge: 3500,000 mWo
- Zuordnung: 391
- Zuordnung: 391

**01.01.080 Bauzaun-Tor, b=6,00 m**
Bauzaun-Tor aus 2 Stck. Baufeldzäunen mit Rollen, zweif
lügelig, passend zum Bauzaun der Hauptposition

Aufstellen und Abbau nach Abschluß aller Bauarbeiten, L
age nach Abstimmung

Durchfahrtsbreite:  ca. 6,00 m
Höhe:  2,00 m
Menge: 2,000 St
- Zuordnung: 391
- Zuordnung: 391

**01.01.090 Bauzaun-Tor, b=6,00 m, vorhalten**
Bauzaun-Tor aus vorgenannter Position vorhalten und unt
erhalten.

In dem EP ist die wöchentliche Kontrolle des Bauzauntor
es enthalten, inkl. Verschluss und Ergänzung der offene
n Verschraubungen

Vorhaltedauer gesamt: ca. 140 Wochen
Menge: 154,000 StWo
- Zuordnung: 391
- Zuordnung: 391

#### Hauptabschnitt 01.02 Container

**01.02.010 Sanitärcontainer aufstellen räumen**
Sanitärcontainer (gestellt), aufstellen und räumen, zur
 Nutzung der am Bau beteiligten Firmen, auf den vom Auf
traggeber ausgewiesenen Flächen errichten, Standplatz a
uf unbefestigtem Untergrund

Sanitärcontainer befindet sich im Eigetum der Stadt Cot
tbus und ist umzusetzen:

Aufladen am Standort Spreeschule Cottbus, Elisabeth-Wol
f-Straße 73, 03042 Cottbus

Entfernung zum Schulstandort Dissenchen: ca. 4,5 km

Nach Beendigung der Baumaßnahme Rückführung an den Stan
dort Spreeschule Cottbus

Herstellen und Räumen der Ver- und Entsorgungsanschlüss
e des Containers innerhalb der Baustelleneinrichtung we
rden gesondert vergütet, Warten und Betreiben werden ge
sondert vergütet. Alle Medienanschlüsse sind winterfest
 zu sichern.

Im Preis enthalten sind die Kosten für Flächenbefestigu
ng, Erd- und sonstige Bauarbeiten, Installation, Zugäng
e, Betrieb. Anschluss an bauseitige Medien wird über ge
sonderte  Position vergütet.

Aufstellort: unbefestigtes Gelände

Grundvorhaltung: 4 Wochen
Menge: 1,000 St
- Zuordnung: 391
- Zuordnung: 391

**01.02.020 Sanitärcontainer reinigen**
Sanitärcontainer für Wasch-, Toilettenraum, Einzelconta
iner-Länge 6 m, Einzelcontainer-Breite bis 2,5 m, reini
gen durch Feuchtwischen aller Oberflächen mit geeignete
n Reinigungsmitteln, einschl. Leeren von Abfallbehälter
n sowie Bestückung mit Verbrauchsmaterialien

Abrechnung nach Anzahl tatsächliche Einsätze, mindesten
s einmal je Woche
Menge: 77,000 St
- Zuordnung: 391
- Zuordnung: 391

**01.02.030 Tank einschließlich Treppe aufstellen räumen**
*** Bedarfsposition mit GB
Aufstellen, Abbau Schmutzwassertank, passend zu Sanitär
container einschließlich Treppe für Sanitärcontainer, z
ur Nutzung der am Bau beteiligten Firmen, auf den vom A
uftraggeber ausgewiesenen Flächen errichten, Standplatz
 auf unbefestigtem Untergrund; einschließlich Vorhaltun
g über die Dauer der Standzeit

Aufstellort: unbefestigtes Gelände

Grundvorhaltung: 4 Wochen
Menge: 1,000 St
- Zuordnung: 391
- Zuordnung: 391

**01.02.040 Sanitärcontainer Tank leeren**
*** Bedarfsposition mit GB
Schmutzwassertank nach Notwendigkeit leeren

Abrechnung nach Anzahl Leerungen gegen Nachweis
Menge: 20,000 St
- Zuordnung: 391
- Zuordnung: 391

**01.02.050 Sanitärcontainer instandsetzen**
Sanitärcontainer vor Erstinbetriebnahme auf Gebrauchsta
uglichkeit prüfen und instandsetzen:

Reparatur bzw Austausch von Armaturen in folgendem Umfa
ng sind einzurechen: 5m Leitung, 1 WC, 1 Urinal, 2 Wasc
hbecken, Befestigungsmaterialien, Dichtungen, Leuchtmit
tel

Abrechnung psch
Menge: 1,000 psch
- Zuordnung: 391
- Zuordnung: 391

**01.02.060 Chemie-Toilette aufstellen räumen**
*** Bedarfsposition mit GB
Chemie-Toilette aufstellen und räumen, Grundvorhaltung
4 Wochen
Menge: 1,000 St
- Zuordnung: 391
- Zuordnung: 391

**01.02.070 Chemie-Toilette vorhalten**
*** Bedarfsposition mit GB
Chemie-Toilette vorhalten, einschl. wöchentlicher Leeru
ng und Reinigung

Abrechnung je Stück und Woche ab 5. Woche Standzeit
Menge: 20,000 StWo
- Zuordnung: 391
- Zuordnung: 391

#### Hauptabschnitt 01.03 Verkehrszeichen

**01.03.010 Verkehrsrechtl.Anordnung einholen**
Verkehrsrechtliche Anordnung einholen als komplette Lei
stung einschließlich notwendiger Abstimmung mit der Beh
örde vor Ort sowie Cottbusverkehr, einschließlich dem B
eantragen eventuell notwendiger Verlängerungen.

Der Verkehrzeichenplan ist durch einen zertifizierten V
erkehrssicherer zu erstellen (Bestandteil dieser Positi
on) und mit den Behörden abzustimmen.

Gebühren trägt AG gegen Nachweis
Menge: 1,000 St
- Zuordnung: 391
- Zuordnung: 391

**01.03.020 Verkehrszeichen temporär aufbauen abbauen**
Verkehrszeichen nach StVO, temporär, spezifischer Rücks
trahlwert RA1 DIN EN 12899-1, mit Aufstellvorrichtung,
mit Standsicherheitsnachweis, neben der Fahrbahn, TL Au
fstellvorrichtungen, aufbauen und abbauen

Größe 2 nach Verkehrszeichenkatalog, für Geschwindikeit
sbereiche 20 - 80 km/h
Menge: 20,000 St
- Zuordnung: 391
- Zuordnung: 391

**01.03.030 Verkehrszeichen Zusatzzeichen temporär aufbauen abbauen**
Verkehrszeichen nach StVO, temporär, spezifischer Rücks
trahlwert RA1 DIN EN 12899-1, Auf- und Abbau sowie Vorh
altung an Aufstellvorrichtung des Haupt-Verkehrzeichens

Zusatzzeichen, Größe 1 nach Verkehrszeichenkatalog, für
 Geschwindigkeitsbereiche bis 50 km/h
Menge: 5,000 St
- Zuordnung: 391
- Zuordnung: 391

**01.03.040 Verkehrszeichen vorhalten**
Verkehrszeichen nach StVO, mit Aufstellvorrichtung, mit
 Standsicherheitsnachweis, neben der Fahrbahn, TL Aufst
ellvorrichtungen, vorhalten.

In dem EP ist die wöchentliche Kontrolle der Verkehrsze
ichen an einer Aufstellvorrichtung enthalten, inkl. Erg
änzung lockerer Verschraubungen, korrekter Ausrichtung
am Fahrbahnrand.

Abrechnung nach Stück Aufstellvorrichtung / Woche
Menge: 1600,000 StWo
- Zuordnung: 391
- Zuordnung: 391

**01.03.050 Verkehrszeichen neu liefern**
Verkehrszeichen nach StVO, temporär, spezifischer Rücks
trahlwert RA1 DIN EN 12899-1, nach Verlust liefern, auf
bauen und abbauen

Größe 2 nach Verkehrszeichenkatalog, für Geschwindikeit
sbereiche 20 - 80 km/h
Menge: 5,000 St
- Zuordnung: 391
- Zuordnung: 391

**01.03.060 Verkehrszeichen Zusatzzeichen neu liefern**
Verkehrszeichen nach StVO, temporär, spezifischer Rücks
trahlwert RA1 DIN EN 12899-1, nach Verlust liefern, auf
bauen und abbauen

Zusatzzeichen, Größe 1 nach Verkehrszeichenkatalog, für
 Geschwindigkeitsbereiche bis 50 km/h
Menge: 2,000 St
- Zuordnung: 391
- Zuordnung: 391

**01.03.070 Verkehrseinrichtung temporär Absperrschrankengitter aufbauen abbauen**
Verkehrseinrichtung nach StVO, temporär, Absperrschrank
engitter, TL Absperrschranken, spezifischer Rückstrahlw
ert RA2 DIN EN 12899-1

Länge je Element 1200 mm,
Absperrung provisorischer Fußweg entlang der Straße, No
tgehweg, mit Aufstellvorrichtung und fester Verbindung
untereinander

aufbauen und abbauen
Menge: 50,000 m
- Zuordnung: 391
- Zuordnung: 391

**01.03.080 Verkehrseinrichtung temporär Absperrschrankengitter vorhalten**
Verkehrseinrichtung nach StVO, temporär, Absperrschrank
engitter der Vorposition vorhalten

In dem EP ist die wöchentliche Kontrolle des Absperrsch
rankengitters enthalten, inkl. Ergänzung lockerer Versc
hraubungen, korrekter Ausrichtung am Fahrbahnrand.

Abrechnung in lfm/Woche
Menge: 3900,000 mWo
- Zuordnung: 391
- Zuordnung: 391

**01.03.090 Warnleuchte aufbauen abbauen**
Warnleuchte, temporär, TL Warnleuchten, Warnleuchte Typ
 WL1, aufbauen und abbauen gemäß Vorgabe verkehrsrechtl
iche Anordnung. Montage auf Absperrschrankengittern ode
r Leitbaken
Menge: 10,000 St
- Zuordnung: 391
- Zuordnung: 391

**01.03.100 Warnleuchte WL1 betreiben**
Warnleuchte, temporär, TL Warnleuchten, Warnleuchte Typ
 WL1, betreiben

In dem EP ist die wöchentliche Kontrolle der Befestigun
g an einer Aufstellvorrichtung enthalten, inkl. Batteri
entausch nach Bedarf.

Abrechnung in Stück / Woche
Menge: 770,000 StWo
- Zuordnung: 391
- Zuordnung: 391

**01.03.110 Verkehrseinrichtung temporär Leitbake aufbauen abbauen**
Verkehrseinrichtung nach StVO, temporär, Leitbake, TL L
eitbaken, spezifischer Rückstrahlwert RA2 DIN EN 12899-
1, als Pfeilbake, einseitig, aufbauen und abbauen.
Menge: 5,000 St
- Zuordnung: 391
- Zuordnung: 391

**01.03.120 Verkehrseinrichtung temporär Leitbake vorhalten**
Verkehrseinrichtung nach StVO, temporär, Leitbake, TL L
eitbaken, spezifischer Rückstrahlwert RA2 DIN EN 12899-
1, als Pfeilbake, einseitig, vorhalten,

Abrechnung in Stück / Woche
Menge: 385,000 StWo
- Zuordnung: 391
- Zuordnung: 391

**01.03.130 Transportable Lichtsignalanlage aufbauen abbauen**
Transportable Lichtsignalanlage, temporär, aufbauen und
 abbauen, für Richtungswechsel

Anzahl Signalgeber  2 St
Abstand Lichtsignalanlage  ca. 75 m

mit automatischer Steuerung, Ampelphasenregelung für Bu
sverkehr, Lichtsignalanlagen mit Signalsicherungen Typ
B, TL Transportable Lichtsignalanlagen, einschließlich
Programmierung, Stromversorgung mit Batteriebetrieb, so
largepuffert
Menge: 1,000 St
- Zuordnung: 391
- Zuordnung: 391

**01.03.140 Transportable Lichtsignalanlage betreiben**
Transportable Lichtsignalanlage der Vorposition, tempor
är, betreiben

In dem EP ist die wöchentliche Kontrolle der Ampel enth
alten, inkl. Batterientausch nach Bedarf.
Menge: 77,000 StWo
- Zuordnung: 391
- Zuordnung: 391

**01.03.150 Verkehrszeichen temporär Gr.1 außer Kraft in Kraft setzen**
Verkehrszeichen nach StVO, temporär, Größe 2 nach Verke
hrszeichenkatalog, auszukreuzende Fläche 0,1 bis 0,6 m2
, neben der Fahrbahn, TL Aufstellvorrichtungen, vorüber
gehend außer Kraft setzen, vorhalten, wieder in Kraft s
etzen; gemäß Vorgabe Straßenverkehrsbehörde/Ordnungsamt
 bzw. Verkehrsrechtlicher Anordnung
Menge: 2,000 St
- Zuordnung: 391
- Zuordnung: 391

**01.03.160 Verkehrszeichen Festbeschilderung umsetzen**
Verkehrszeichen nach StVO, Festbeschilderung, für die D
auer der Bauzeit umsetzen und nach Abschluß der Baumaßn
ahme wieder am Standort errichten. Einschließlich Gründ
ungsarbeiten (Erd- und Stahlbetonarbeiten) sowie Kranei
nsatz für Schild

Interrimsstandort nach Abstimmung mit der Behörde im Ra
hmen der verkehrsrechtlichen Anordnung zu klären.

Größe des Schildes ca. 3x4 m
Menge: 1,000 St
- Zuordnung: 391
- Zuordnung: 391

#### Hauptabschnitt 01.04 Bauschild

**01.04.010 Tragkonstrunktion Holz Bauschild**
Bautafel-Grundgerüst liefern, aufstellen, vorhalten und
 entfernen:

Holz- oder Metallkonstruktion (feuerverzinkt), gestrich
en, aus Pfosten, Verbindungsteilen und Streben oder aus
 Modulbauteilen, stabil und verwindungsfrei, sturm- und
 feuchtebeständig, einschl. Betonfundamente, standsiche
r aufstellen, vorhalten und unterhalten,  statischen Na
chweis legt AN vor

freie Ausstellung auf einem befestigten Platz oder eine
r Rasen- bzw. Schotterfläche, solide und stabile Ausfüh
rung mit enstprechender Beschwerung gegen Kippen - ohne
 Eingraben der Fundamente oder Pfosten

Grundgerüst dient der  Montage der Schrifttafeln + Firm
entafeln aus den nachfolgenden Positionen

Abmessungen:
Breite bis 2,50 m
Höhe bis 4,00 m

Vorhaltedauer:  06/2025-12/2027
Menge: 1,000 St
- Zuordnung: 391
- Zuordnung: 391

**01.04.020 Bauschild Alu**
Lieferung, Aufbau, Vorhaltung und Abbau eines Baustelle
nschildes, entsprechend der Vorgabe AG

incl. aller Logos, Zeichungen und Beschriftungen

Abmessung:
ca. 4,00 x 2,50 m (HxB)

Konstruktion:
Kunststoffplatte oder Alu-Verbundplatte

Befestigung:
rückseitige Verschraubung auf Holzrahmen oder Stahlrahm
en

Gestaltung:
Platte komplett farbig mit Folie nach Wahl bezogen, Buc
hstaben und Gestaltung gemäß Vorabzugsplan
Farbton nach Auswahl AG

Baustellenschild komplett liefern und montieren auf dem
 Traggerüst

Vorhaltung für die Länge der Bauzeit, ca. bis 12/2027
Menge: 1,000 St
- Zuordnung: 391
- Zuordnung: 391

**01.04.030 Firmenschilder**
Lieferung, Aufbau, Vorhaltung und Abbau der Firmenschil
der der beteiligten Planungsbüros mit Gewerkebezeichnun
g, Firma, Adresse, Telefon-/Faxnummer für jeweils 2 Los
e, Buchstaben entsprechend der Angabe des Planungsbüros
, als 3-zeilige Ausführung.

Abmessung Platte:
0,20 x 1,25 m (HxB)

Konstruktion:
Kunststoffplatte oder Alu-Verbundplatte

Befestigung:
Verschraubung auf Holzrahmen oder Stahl

Firmenschilder werden entsprechend der Vergabe der Gewe
rke abgerufen, Einzelabrufe möglich
Menge: 30,000 St
- Zuordnung: 391
- Zuordnung: 391

**01.04.040 Bauschild umsetzen/einlagern/aufstellen**
kompletter Abbau, Transport und Neuaufbau des zuvor bes
chriebenen Bautafel-Grundgerüstes, des Bauschildes und
der Firmenschilder

Entfernung zwischen Abbaustandort und Neuaufbau:
bis 200 m
Menge: 1,000 psch
Zuordnung: 391

#### Hauptabschnitt 01.05 Schutzmaßnahmen außen

**01.05.010 Aufstieg Treppenturm aufbauen abbauen**
Gerüsttreppe als Rettungsweg Haus A OG aufbauen, abbaue
n

Laufbreite: 1,00m
zul. Traglast:  3 kN/qm
Belagstyp:  Stahl

Zugang nur für OG, Zugang bei ca. 5,30 m ab OKG, gegebe
nfalls anbringen von Zusatzstufen vor Podest EG zum Err
eichen der Höhe

flexible Höhenanpassung mittels Klemmrosetten und Riege
l, gegenläufige Ausführung der Treppenläufe, Treppentur
m freistehend vor Gebäude, Treppenturm ist mittels Tür
gegen unbefugtes Betreten zu sichern

als modulares System, Außen- und Innegeländer, Podeste,
 die Stufen sind zug- und verschiebesicher durch einset
zen und drehen mit der vorherigen Stufe verbunden, Aufb
au / Abbau gemäß statischem Nachweis, Aufbau- und Verwe
ndungsanleitung, einschließlich statischer Nachweis

Ausführungsort: Haus A
Menge: 1,000 St
- Zuordnung: 391
- Zuordnung: 391

**01.05.020 Aufstieg Treppenturm vorhalten**
Gerüsttreppe als Rettungsweg Haus A OG der Vorposition
betreiben, vorhalten

Abrechnung in Stück/Woche
Menge: 77,000 St
- Zuordnung: 391
- Zuordnung: 391

**01.05.030 Bautür als Außentür, verschließbar, 1-flg**
Bautür, als einflügelige Stahlblechtür  in Systembauwei
se mit verstellbarer Zarge, verzinktes Material für Tür
blatt, Zarge, Bänder und Spindel, 2 aushebelsichere Bän
der und 1 massiver Sicherungsbolzen auf der Bandseite.

Kunststoff-Rundgriffgarnitur schwarz mit Stahlkern
Größe 1000 x 2100 mm

liefern und einbauen in Türöffnungen, vorgerüstet für P
Z-Schloß

Einbau in Wandöffnung verschiedener Größe von:
Breite von  1000 - 1800 mm
Höhe von  2100 - 2400 mm

Die Seitenteile sind mit OSB Platten einschließlich Unt
erkonstruktion stabil und solide zu verschließen.
Menge: 4,000 St
- Zuordnung: 391
- Zuordnung: 391

**01.05.040 Behelfsüberfahrt Asphaltbetonbelag herstellen räumen**
Behelfsüberfahrt, über Bordstein, für Baustellenverkehr
, Abdeckung mit Asphaltbeton auf Trennlage, herstellen
und räumen

Ausführungsort: Einfahrt Schulgelände
Menge: 10,000 m2
- Zuordnung: 391
- Zuordnung: 391

**01.05.050 Stammschutz Ummantelung 0,5 m**
Stammschutz durch 40 mm dicken Bohlenmantel einschl. Po
lsterung gegen den Baum, Stammumfang in 1 m Höhe gemess
en, Mindestabstand vom Stamm 10 cm, Mindesthöhe 2 m, he
rstellen, vorhalten und räumen

Stammumfang: bis 0,50 m
Menge: 2,000 St
- Zuordnung: 591
- Zuordnung: 591

**01.05.060 Stammschutz Ummantelung 1,0 m**
Stammschutz durch 40 mm dicken Bohlenmantel einschl. Po
lsterung gegen den Baum, Stammumfang in 1 m Höhe gemess
en, Mindestabstand vom Stamm 10 cm, Mindesthöhe 2 m, he
rstellen, vorhalten und räumen

Stammumfang:  0,50 bis 1,00 m
Menge: 2,000 St
- Zuordnung: 591
- Zuordnung: 591

**01.05.070 Stammschutz Ummantelung 1,5 m**
Stammschutz durch 40 mm dicken Bohlenmantel einschl. Po
lsterung gegen den Baum, Stammumfang in 1 m Höhe gemess
en, Mindestabstand vom Stamm 10 cm, Mindesthöhe 2 m, he
rstellen, vorhalten und räumen

Stammumfang: 1,00 bis 1,50 m
Menge: 2,000 St
- Zuordnung: 591
- Zuordnung: 591

#### Hauptabschnitt 01.06 Schutzmaßnahmen innen

**01.06.010 Bautür innen einbauen ausbauen**
Bautür, als einflügelige Stahlblechtür  in Systembauwei
se mit verstellbarer Zarge, verzinktes Material für Tür
blatt, Zarge, Bänder und Spindel, 2 aushebelsichere Bän
der und 1 massiver Sicherungsbolzen auf der Bandseite.
Kunststoff-Rundgriffgarnitur schwarz mit Stahlkern

Größe 885 x 2000 mm

liefern und einbauen in Türöffnungen, entsorgen
vorgerüstet für PZ-Schloß

Einbau in Wandöffnung verschiedener Größe von:
Breite von  885 - 1100 mm
Höhe von  2000 - 2200 mm

Die Seitenteile sind mit OSB Platten auf Unterkonstrukt
ion stabil und solide zu verschließen.

Ausführungsort: nach Angabe AG
Menge: 3,000 St
- Zuordnung: 391
- Zuordnung: 391

**01.06.020 Bautür innen vorhalten**
Behelfsmäßige Tür, einflügelig, der Vorposition vorhalt
en

Abrechnung in Stück / Woche
Menge: 120,000 StWo
- Zuordnung: 391
- Zuordnung: 391

**01.06.050 Seitenschutz Treppen aufbauen entfernen**
Seitenschutz DIN 4420-1 und DIN EN 12811-1 bestehend au
s Geländer, Zwischenholm und Bordbrett, aus Holz, aufba
uen und entfernen, an Treppenläufen- und podesten, aus
Beton.

Höhe Absturzsicherung 1,10 m über Oberkante Fußboden
Menge: 10,000 m
- Zuordnung: 391
- Zuordnung: 391

**01.06.060 Seitenschutz Treppen vorhalten**
Seitenschutz DIN 4420-1 und DIN EN 12811-1 der Vorposit
ion bestehend aus Geländer, Zwischenholm und Bordbrett,
 aus Holz, vorhalten, an Treppenläufen- und podesten

Abrechnung in lfm / Woche
Menge: 200,000 mWo
- Zuordnung: 391
- Zuordnung: 391

**01.06.070 Seitenschutz Treppen umsetzen**
Seitenschutz DIN 4420-1 und DIN EN 12811-1 bestehend au
s Geländer, Zwischenholm und Bordbrett, aus Holz, umset
zen, an Treppenläufen- und podesten, aus Beton.

Ausführung auf Anweisung Bauüberwachung
Menge: 10,000 m
- Zuordnung: 391
- Zuordnung: 391

**01.06.080 Treppenstufe schützen, aufbauen, abbauen**
*** Bedarfsposition mit GB
Vorhandene Treppenstufen mit Geotextil 300 g/m² und was
serfest verleimter Grobspanplatte mind. d=20mm abdecken
 und sorgfältig schützen, Anbau, Abbau, Entsorgung

Die Tritt- und Setzstufen der Treppen sind in voller Br
eite zu schützen, die Vorderkante ist stabil und tritts
icher auszuführen.

Die Treppen bleiben nach der Sanierung erhalten, eine B
efestigung in den Stufen ist nicht möglich!

Treppenanlage Haus A
Menge: 48,000 St
Zuordnung: 393

**01.06.090 Treppenstufe schützen, vorhalten**
*** Bedarfsposition mit GB
Vorhalten des Treppenschutzes der vorbeschriebenen Posi
tion

Abrechnung in Stück Stufe / Woche
Menge: 960,000 StWo
Zuordnung: 393

**01.06.100 Treppenpodeste schützen**
*** Bedarfsposition mit GB
Vorhandene Treppenpodeste mit Geotextil 300 g/m² und wa
sserfest verleimter Grobspanplatte mind. d=20mm abdecke
n und sorgfältig schützen, Anbau, Abbau, Entsorgung

Die Podeste der Treppen sind in voller Breite zu schütz
en, die Vorderkante ist stabil und trittsicher auszufüh
ren.

Die Treppen bleiben nach der Sanierung erhalten, eine B
efestigung in den Stufen ist nicht möglich!

Treppenanlage Haus A
Menge: 29,000 m2
Zuordnung: 393

**01.06.110 Treppenpodeste schützen, vorhalten**
*** Bedarfsposition mit GB
Vorhalten des Treppenpodestschutzes der vorbeschriebene
n Position

Abrechnung in Stück Stufe / Woche
Menge: 580,000 m2Wo
Zuordnung: 393

#### Hauptabschnitt 01.07 Baustellenreinigung

**01.07.010 Baureinigung innerhalb des Gebäudes**
Böden im Innenbereich, reinigen während der Bauzeit, vo
n grober Verschmutzung durch Bauschutt, Baurestmaterial
ien, aufgenommene Stoffe sammeln und entsorgen

Abfall ist nicht gefährlich, nicht schadstoffbelastet.

Durchführung auf Anweisung Bauüberwachung in Einzelfläc
hen bis 150 qm
Menge: 350,000 m2
- Zuordnung: 033
- Zuordnung: 397
- Zuordnung: 397

**01.07.020 Baureinigung außerhalb des Gebäudes**
Gehwege/Straßen, aus Beton, Asphalt, Pflasterung, reini
gen während der Bauzeit, von grober Verschmutzung durch
 Bauschutt und Baurestmaterialien, Laub, aufgenommene S
toffe sammeln und entsorgen

Abfall ist nicht gefährlich, nicht schadstoffbelastet.

Durchführung auf Anweisung Bauüberwachung, Abruf der Fl
ächen nach Abstimmung, Durchführung in Einzelflächen bi
s 200 qm
Menge: 3000,000 m2
- Zuordnung: 033
- Zuordnung: 397
- Zuordnung: 397

**01.07.030 Winterdienst**
Gehwege/Straßen, aus Beton, Asphalt, Pflasterung währen
d der Bauzeit von Schnee und Eis befreien, Fächen abstr
euen

Abstimmung Flächen nach Notwendigkeit mit AG, Abruf in
mehreren Einzelflächen: je Einsatz bis ca. 200 qm

Durchführung auf Anweisung Bauüberwachung
Menge: 1500,000 m2
- Zuordnung: 033
- Zuordnung: 397
- Zuordnung: 397

#### Hauptabschnitt 01.08 Sonstiges

**01.08.010 Bauschließanlage**
Bauschließanlage, bestehend aus 6 Stck. Profilzylinder
für Bautüren aus Stahlblech nach DIN 18252 in vorgerich
tete Schlösser einbauen, einschl. schließbar machen, al
le Zylinder gleichschließend, Schlüsselanzahl 30

Übergabe Schlüssel an Bauüberwachung
Menge: 1,000 St
Zuordnung: 393

**01.08.020 Bauzaun-Schlösser**
Liefern, vorhalten und anbringen eines stabilen Schloss
es an den Toren des Bauzaunes als Zahlenschloss mit ind
ividuell einstellbarer Codierung mit 5 Ziffern
Menge: 5,000 St
- Zuordnung: 393
- Zuordnung: 391

**01.08.030 Hinweisschilder**
Hinweisschild liefern, aufstellen/befestigen, vorhalten
 und beseitigen, einschl. der erforderlichen Antragstel
lung und Abstimmung mit den Behörden.

Befestigung am Bauzaun
Schildgröße: ca. 250x400 mm,
z.B. " Betreten der Baustelle verboten! "
Menge: 10,000 St
Zuordnung: 391

### Los 02 Bauwasser

*Hinweis*
Im Zuge der Baustelleneinrichtung wird ein Sanitärconta
iner/WC-Container vor Haus A aufgestellt. Dieser ist du
rch den AN Schmutzwasserseitig anzuschließen. Weiterhin
 sind Bauwasseranschlüsse an neben dem Sanitärcontainer
/WC-Container zu errichten.

Das Schmutzwasser des Containers ist in den in der Nähe
 befindlichen Abwasserschacht einzuleiten.

Die Bauwasserversorgung und der Trinkwasseranschluss de
s Sanitärcontainer/WC-Container erfolgen vom Hauswasser
anschluss des Haus A in DN32 in der Nähe des Sanitärcon
tainer/WC-Container oder alternativ aus dem neu erricht
eten Zählerschacht Haus B. An dieser Leistungsgrenze er
folgt die Montage eines Systemrenners und die weitere L
eitungsverlegung aus PE-Rohrleitung, welches frostfrei
im Erdreich bis zu den jeweiligen Anschlüssen verlegt w
erden soll. Die dafür notwendigen Erdarbeiten sind durc
h den AN mit auszuführen und ebenfalls Bestand des Leis
tungsverzeichnis.

Die TW-Leitungen und Armaturen welche überirdisch bzw.
nicht frostsicher verlegt werden können, sind feuchtere
sistent zu isolieren und mit Frostschutzband auszustatt
en.

#### Hauptabschnitt 02.01 Schachtarbeiten

**02.01.010 Einholen aller erforderlichen Schachtgenehmigungen**
Einholen aller erforderlichen Schachtgenehmigungen für
die Schachtbereiche bei öffentlichen Ver - und Entsorge
rn sowie Vorlage bei der Bauleitung vor Beginn der Arbe
iten.
Menge: 1,000 St

**02.01.020 Kabelleitungen jeder Art sichern**
Kabelleitungen jeder Art sichern
Kabelleitungen jeder Art, Elt- und Fernmeldekabel, frei
legen und sichern gegen Bewegungen in jeder Richtung, n
ach Angabe des zuständigen Versorgungsträgers, einschl.
 Gestellung des Sicherungsmaterials. Das Freilegen hat
sorgfältig und von Hand zu erfolgen. Nach Abschluß der
Arbeiten sind die Kabel wieder sorgfältig mit den zu li
efernden Material zu betten und Leitungen zu umhüllen.
Abdeck- und Markierungsmaterial ist wieder aufzubringen
. Alle Schäden gehen zu Lasten des Auftragnehmers.
Menge: 3,000 m

**02.01.030 Rohrleitungen jeder Art sichern**
Rohrleitungen jeder Art sichern
Rohrleitungen jeder Art, freilegen und sichern gegen Be
wegungen in jeder Richtung, nach Angabe des zuständigen
 Versorgungsträgers, einschl. Gestellung des Sicherungs
materials. Das Freilegen hat sorgfältig und von Hand zu
 erfolgen. Nach Abschluß der Arbeiten ist die Rohrleitu
ng abzusanden und ordnungsgemäß zu verdichten.
Menge: 3,000 m

**02.01.040 Suchschachtung im Bereich vorhandener Leitungen**
Suchschachtung im Bereich vorhandener Leitungen
Suchgräben, durch kombinierte Maschinen-/ Handschachtun
g ausheben, zur Freilegung von Kabeln und Rohrleitungen
 ab Geländeoberfläche, Tiefe ab OK-Gelände bis 0,80 m,
Länge bis 2,00 m, Breite bis 0,8 m herstellen, nach ört
licher Angabe durch die Bauleitung, im Gesamtbaustellen
bereich, Querschachtungen, Bodenklasse 3/4 Massen seitl
ich lagern wiedereinbauen und verdichten. Restmassen (b
rauchbar) sind auf der Bautrasse zwischenzulagern (Förd
erweg bis 500 m), Restmassen (unbrauchbar) sind nach Wa
hl des AN zu entsorgen mit Nachweis.
Menge: 1,000 St

*Hinweis*
Die folgenden Positionen beschreiben die Tiefbauleistun
gen für Verlegung der Trinkwasserleitungen aus PE an di
e jeweiligen Standorte des Bauwassers bzw. zum WC-Conta
iner. Die dafür notwendigen Rohrmaterialien sind sepera
t ausgeschrieben.

**02.01.050 Erdmassenaushub in Maschinenschachtung für die Rohrtrasse zur Verlegun g von TW-Leitungen**
Erdmassenaushub in Maschinenschachtung für die Rohrtras
se zur Verlegung von TW-Leitungen

Tiefe bis 0,8m, Breite bis 0,6m

inkl. seitliches Ablegen der Erdmassen neben dem Graben
 zur Wiederverfüllung

Aushubtiefe:  bis 1,00 m
Bodenklasse 2-4.
Menge: 10,000 m3

**02.01.060 Erdmassenaushub in Handschachtung für die Rohrtrasse zur Verlegung von TW-Leitungen**
Erdmassenaushub in Handschachtung für die Rohrtrasse zu
r Verlegung von TW-Leitungen

Tiefe bis 0,8m, Breite bis 0,6m

inkl. seitliches Ablegen der Erdmassen neben dem Graben
 zur Wiederverfüllung
Menge: 5,000 m3

**02.01.070 Unbrauchbarere Erdmassen entsorgen**
Unbrauchbarere Erdmassen entsorgen
Abfuhr und Entsorgung der nicht mehr zur Wiederverwendu
ng geeigneter Erdmassen sowie aus Bodenverdrängung, ein
schl. Deponiegebühr.
Die Abrechnung erfolgt zum Nachweis (VN; Übernahmeschei
ne; Wiegescheine).
Diese Leistungen sind nur auf besondere Anweisung der ö
rtlichen Bauüberwachung auszuführen.
Menge: 5,000 m3

**02.01.080 Verdichtungsfähiges Material liefern und einbauen**
Verdichtungsfähiges Material liefern und einbauen
Als Ersatz für die nicht wieder einzubauenden Erdmassen
 und zur Absandung verdichtungsfähiges Material liefern
 frei Baustelle und im Rohrgraben bzw. Baugruben einbau
en, Mengenermittlung nach Soll/Ist-Vergleich und Liefer
scheine, verfüllen sowie verdichten, Die erdverlegten L
eitungen sind in steinfreiem Erdstoff oder Sand zu verl
egen und einzubetten.

 Verdichtungsgrad Planum von Dpr 100 % ist nachzuweisen
Menge: 5,000 m3

**02.01.090 Verfüllen von Leitungsgräben und Baugruben**
Verfüllen von Leitungsgräben und Baugruben mit seitlich
 gelagertem Boden, schichtenweise verdichten, mit Nacht
weis DPr mind. 97 %
Menge: 10,000 m3

#### Hauptabschnitt 02.02 Trinkwasseranschluss - Sanitärcontainer

**02.02.010 Anschluss an den Hauswasseranschluss DN32**
Anschluss an den Hauswasseranschluss des Versorgers im
Haus A. Bis DN 32 im Außenbereich inkl.aller Form- und
Verbindungsteile sowie T-Stücke und Bögen herstellen.
Menge: 1,000 St

**02.02.020 Anschluss an den Hauswasseranschluss DN50**
Leistung wie vor, jedoch:

Bis DN 50
Menge: 1,000 St

**02.02.030 Herstellung von Wanddurchführungen, KB 100 mm in Außenwand**
Herstellung von Wanddurchführungen als Kernbohrungen in
 Außenwand
- für Rohrleitungen DN 32 (TW-Leitung)
- Wandstärke bis 400 mm
- Stahlbeton
- Kernbohrung bis 100 mm
einschl. Verfüllen des Ringspaltes mit Mörtel
Menge: 1,000 St

**02.02.040 Systemtrenner BA, AG, DN 32,**
Systemtrenner BA, AG, DN 32, mediumberührte Metallteile
 aus entzinkungsfreiem und korrosionsbeständigem Rotgus
s, beständig gegen aggressives Wasser, zur Absicherung
von Trinkwasser gegen Nichttrinkwasser bis einschl.
Flüssigkeitskategorie 4 nach DIN EN 1717 / DIN 1988-100
, integrierter eingangsseitiger Edelstahl-Schmutzfänger
, integrierte differenzdruckgesteuerte und wartungsfreu
ndliche Sicherungskartusche inklusive RV, mit kontrolli
erbarer Mitteldruckkammer, Außengewinde für flachdichte
nde Verschraubungen, inkl. drei Prüfventile, Ablaufansc
hluss aus Kunststoff / Rotguss nach DIN EN 1717, eingan
gs- und ausgangsseitiger Rückflussverhinderer, totraumf
rei, Hauptachse
horizontal, DVGW-Zulassung, ÖVGW-Zulassung, SVGW-Zulass
ung bis DN 40, KIWA-Zulassung bis DN 40, BELGAQUA-Zulas
sung bis DN 40, Kunststoffteile mit KTW-und W270-Zulass
ung, bis DN 25 Schallschutzzulassung nach DIN EN ISO 38
22 Klasse 1 (DN 32 Klasse 2), DIN EN 12729 (DN 50 mit D
urchflusswerten nach DVGW W 570) / DIN EN 1717, Druckst
ufe PN 10, max. Betriebstemperatur 60 °C, kurzfristige
Spitzentemperatur 65 °C

DN 32

einschl. Übergangsverschraubungen auf PE-Rohr
Menge: 1,000 St

**02.02.050 PE 80-Druckrohr, DIN 8074/8075 für Trinkwasser, DN 32**
PE 80-Druckrohr, DIN 8074/8075 für Trinkwasserinstallat
ion, Verlegung überwiegend im Erdreich, in Ringen PN 10
, Dimension: 40 x 3,7 mm
(DN 32) einschl. aller erforderlichen Form- und Verbind
ungsstücke (z.B. Bögen, T-Stücke, Reduzierungen, Überga
ngsstücke usw.)
Menge: 20,000 m

**02.02.060 wie zuvor jedoch DN 20**
Menge: 5,000 m

**02.02.070 PE Plus Isolierschlauch für Rohr DN32**
PE Plus Isolierschlauch für passend zu vor beschriebene
m PE-Druckrohr 40 x 3,7 mm (DN 32),
- für mechanisch stark beanspruchte Leitungen
- Isolierschlauch aus PE-Weichschaum, zylindrisch
  extrudierter, geschlosszellig, ungeschlitzt
- mit widerstandsfähiger roter PE-Schutzfolie
- extrem robust und strapazierfähig
- alle Stoßnähte sind mit Klebeband zu schließen
- Wärmeleitfähigkeit gemäß DIN EN ISO 8497:0,04 W/(m*K)
- Dämmstärke 30 mm,
Menge: 20,000 m

**02.02.080 wie zuvor jedoch DN 20**
Menge: 5,000 m

**02.02.090 Herstellen des TW-Anschlusses an den Sanitärcontainer**
Herstellen des TW-Anschlusses an den Sanitärcontainer b
is DN20 inkl. aller notwendigen Form- und Verbindungste
ile
Menge: 1,000 St

**02.02.100 Herstellen eines Bauwasseranschlusses DN 25**
Herstellen eines Bauwasseranschlusses DN25 bestehend au
s:
Stützrohr für die Bodenmontage, Montageplatte für 2 Arm
aturenanschlüsse, 2 St. Wandwinkel 40 mm x 1" IG, einsc
hl. Befestigungs- und Montagematerial zur freien Aufste
llung im Gelände.

Montageort: am Standort 1 und 2 in der Nähe der Kranauf
stellung
Menge: 2,000 St

**02.02.110 Auslaufventil mit Knebelgriff DN25**
Auslaufventil mit Knebelgriff mit RFV und RB 1" chrom A
uslaufventil, Oberteil mit Knebelgriff,
Lieferumfang:
Rückflussverhinderer (RV) und Rohrbelüfter in Durchflus
sform (RB) Schlauchverschraubung
Einsatzbereich / technische Daten:
Sicherungskombination gemäß DIN 1988 T.4
Werkstoff: Messing DIN EN
Prüfzeichen: DIN-DVGW AO2183,
Dimension: 1" / DN 25
Oberfläche: chrom
Menge: 4,000 St

**02.02.120 Durchführung von Druckprüfung**
Durchführung von Druckprüfung mit Druckluft bzw. inerte
n Gasen für Trinkwasserinstallationen in Teilabschnitte
n nach ZVSHK Merkblatt und unter Berücksichtigung der a
nerkannten Regeln mit Sichtprobe, Dichtheitsprüfung und
 der Belastungsprüfung einschl. Druckprobenprotokoll.
Menge: 1,000 St

**02.02.130 Frostschutzheizband, 10 W/m bei 5 Grad C steckerfertig mit einer Gesam tlänge von 4m**
Frostschutzheizband, 10 W/m bei 5 Grad steckerfertig mi
t I-Muffe und Thermostat / Aussen Ø 9mm /  Kleinster Bi
egeradius 5xAd / Widerstandstoleranz -5%/+10% / Tempera
turregler 16A +5°C Ein / +15°C Aus / Kalt/warmübergang
nahtlos / Leistung 10W/m / mit VDE Zulassung
Nennspannung: 230 V
Gesamtlänge: 4m

einschl. Befestigungsmaterial (Kabelbinder, Klebeband),
 Kennzeichunsaufkleber
Menge: 4,000 St

**02.02.140 Frostschutzheizband 6-10m**
Leistung wie vor, jedoch:

Gesamtlänge: 6 m -10 m
Menge: 2,000 St

**02.02.150 Frostschutzheizband 11-20 m**
Leistung wie vor, jedoch:

Gesamtlänge: 11 m -20 m
Menge: 2,000 St

**02.02.160 Vorhalten des o.g. Bauwasseranschlusses**
Menge: 104,000 Wo

**02.02.170 Rückbau der zuvor beschriebenen Trinkwasseranschlüsse**
Rückbau der zuvor beschriebenen Abwasser- und Trinkwass
eranschlüsse bei Baustellenbeendigung. Der Wasserzähler
stand ist dem Bauherrn mitzuteilen!
Menge: 1,000 psch

### Los 03 Baustrom

*Hinweis*
Für die Durchführung der Bauleistungen ist die Bereitst
ellung einer Baustromanlagen erforderlich.

Vorgesehen ist ein Anschlussverteiler und vier nachgesc
haltete Endverteiler. Davon sind zwei Endverteiler für
den Aussenbereich bestimmt.

Die Baustromversorgung erfolgt aus der Bestandstandvert
eilung der Schule (Haus A)

Die Verkabelung erfolgt mit schweren Gummischlauch-leit
ungen. Diese sind grundsätzlich geschützt zu verlegen.
Trassierungen im Aussenbereich sind auf ein Minimum zu
beschränken (Schutz vor Diebstahl).

Es gelten insbesondere folgende Anwendernormen / Richtl
inien / Vorschriften für elektrische Anlagen auf Bauste
llen :

1.
DIN VDE 0100-704 (VDE 0100 Teil 704):2007-10 Errichten
von Niederspannungsanlagen -Anforderungen für Betriebss
tätten, Räume und Anlagen besonderer Art - Baustellen

2.
Unfallverhütungsvorschrift BGV A3 Elektrische Anlagen u
nd Betriebsmittel

3.
BG-Information BGI 608 : "Auswahl und Betrieb elektrisc
her Anlagen und Betriebsmittel auf Baustellen"

Vor Ausführung der Baustromanlage sind nochmals Abstimm
ungen zu führen, um den tatsächlichen Baustrombedarf zu
 präzisieren.

Maximal gleichzeitiger Leistungsbedarf : 50 kVA

Im Gebäude sind alle Verkehrswege (Flure) mit einer Min
destbeleuchtungsstärke von 50 Lux zu beleuchten. Hierfü
r sind geeignete Feuchtraumleuchten zu installieren und
 flexibel zu verkabeln. Die Beleuchtungsstromkreise müs
sen schaltbar sein.

Klein- und Verbrauchsmaterialien sind in den Einheitspr
eisen einzukalkulieren und werden nicht separat vergüte
t.

#### Hauptabschnitt 03.01 Baustromanlage

**03.01.010 Aufwendungen für Abstimmungen**
Aufwendungen des Auftragnehmers für die Abstimmungen mi
t dem Energieversorgungsunternehmen und dem Auftraggebe
r für die Einreichung / Erstellung der Energiebezugsanm
eldung
Menge: 1,000 psch

**03.01.020 Anschlussverteiler bis 69kVA**
Anschlussleistung bis 69kVA nach IEC/EN 60439-4/A1+A2 (
DIN/VDE 0660 T501/A1+A2) und DIN/VDE 43868/1-4

Gehäuse aus elektrolytisch-verzinktem Stahlblech
  mit schwermetallfreier Kunststoff-Lackierung
  Farbe: RAL 2004 -reinorange-
  mit Kranösen
  mit Einfachtür und Fallriegel für Vorhängeschloss
  inkl. feuerverzinktem Untergestell mit Ösen für
Erdnägel
Einbauten schutzisoliert
Schutzart : IP 44
Messeinrichtung Schutzart : IP 54
Größe ca.: 970 x 710 x 360 mm / H-B-T
+ Untergestell-Höhe ca.: 300 mm
Bestückung:
1 Anschlusssicherung NH00 / 125A
1 Sicherungslasttrennschalter mit Sicherungen NH00/ 125
A
4 Sicherungslasttrennschalter NH00/100A
Klemmbereich für Einspeisung: bis 35qmm
Klemmbereich für Abgänge: bis 16qmm

leihweise zur Baustelle transportieren, nach Angaben de
r örtlichen Bauleitung aufstellen, nach Beendigung der
Bauarbeiten demontieren und abtransportieren

inkl. Sicherungseinsätze
inkl. Abstimmung sowie An- und Abmeldung und Installati
on der Zähler sowie Demontage der Zähler nach Beendigun
g der Baumaßnahme.
Menge: 1,000 St

**03.01.030 Endverteiler 22kVA**
Endverteilerschrank

Anschlussleistung bis 22kVA nach IEC/EN 60439-4/A1+A2 (
DIN/VDE 0660 T501/A1+A2)

Gehäuse aus elektrolytisch-verzinktem Stahlblech
  mit schwermetallfreier Kunststoff-Lackierung
  Farbe: RAL 2004 -reinorange-
  mit Kranösen und Wandbefestigungslasche
  mit Einfachtür und Fallriegel für Vorhängeschloss
  inkl. feuerverzinktem Untergestell mit Ösen für
Erdnägel
Einbauten bis einschließlich FI-Schutzschalter
schutzisoliert

Schutzart : IP 44

Größe ca.: 635 x 710 x 360 mm / H-B-T
+ Untergestell-Höhe ca.: 300 mm

Bestückung:
1 CEE-Gerätestecker 32 A 5p 400V für Einspeisung
1 CEE-Steckdose 32 A 5p 400V (ungesicherte
  Kabelschleife),
2 FI-Schutzschalter 4pol. 40/0,03 A
1 CEE-Steckdose 32 A 5p  400 V
  mit Leitungsschutzschalter 25 A 3p-C
2 CEE-Steckdosen 16 A 5p 400 V
  mit je 1 Leitungsschutzschalter 16 A 3p-C
6 Schutzkontaktsteckdosen 16 A 230 V
  mit je 1 Leitungsschutzschalter 16 A 1p-C

leihweise zur Baustelle transportieren, nach Angaben de
r örtlichen Bauleitung aufstellen, nach Beendigung der
Bauarbeiten demontieren und abtransportieren
Menge: 3,000 St

**03.01.040 Kranverteiler 44kVA**
Kranverteilerschrank

Anschlussleistung bis 44kVA nach IEC/EN 61439-4/A1+A2 (
DIN/VDE 0660 T501/A1+A2)

Gehäuse aus elektrolytisch-verzinktem Stahlblech
  mit schwermetallfreier Kunststoff-Lackierung
  Farbe: RAL 2004 -reinorange-
  mit Kranösen und Wandbefestigungslasche
  mit Einfachtür und Fallriegel für Vorhängeschloss
  inkl. feuerverzinktem Untergestell mit Ösen für
Erdnägel
Einbauten bis einschließlich FI-Schutzschalter im
Isolierstoffgehäuse

Schutzart :IP 44

Größe ca.:739 x 669 x 360 mm / H-B-T
+ Untergestell-Höhe ca.: 323 mm

Bestückung:

1 RCD-Schutzschalter 4P 63A/300mA -B-
1 CEE-Anbaudose 63A 5P 400V 6h
  ohne Vorsicherung -direkt ab RCD-
1 RCD-Schutzschalter 4P 40A/30mA -B-
  mit Leitungsschutzschalter (MCB) 3P 32A -C-
1 CEE-Anbaudose 32A 5P 400V 6h
  ohne Vorsicherung -direkt ab RCD-
1 Schutzkontaktsteckdose 16A 2P 230V
  mit Leitungsschutzschalter (MCB) 1P 16A -C

leihweise zur Baustelle transportieren, nach Angaben de
r örtlichen Bauleitung aufstellen, nach Beendigung der
Bauarbeiten demontieren und abtransportieren
Menge: 1,000 St

**03.01.050 NH00-Schmelzeinsatz**
NH00-Sicherungseinsatz bis 250A gL
spannungsfreie Grifflaschen
Nennspannung AC 500V
liefern und einsetzen
Menge: 15,000 St

**03.01.060 Gummischlauchleitung H07RN-F 5G25**
Schwere Gummischlauchleitung für hohe mechanische Beans
pruchungen

H07RN-F 5G25

leihweise bis zur Beendigung der Bauzeit zur Baustelle
transportieren und geschützt unter Beachtung der Unfall
- verhütungsvorschriften verlegen, nach Beendigung der
Bauzeit demontieren und abtransportieren
Menge: 150,000 m

**03.01.070 Gummischlauchleitung H07RN-F 5G16**
Schwere Gummischlauchleitung für hohe mechanische Beans
pruchungen

H07RN-F 5G16,

leihweise bis zur Beendigung der Bauzeit zur Baustelle
transportieren und geschützt unter Beachtung der Unfall
verhütungsvorschriften verlegen, nach Beendigung der Ba
uzeit demontieren und abtransportieren
Menge: 35,000 m

**03.01.080 Gummischlauchleitung H07RN-F 5G6**
Schwere Gummischlauchleitung für hohe mechanische Beans
pruchungen

H07RN-F 5G6

leihweise bis zur Beendigung der Bauzeit zur Baustelle
transportieren und geschützt unter Beachtung der Unfall
- verhütungsvorschriften verlegen, nach Beendigung der
Bauzeit demontieren und abtransportieren
Menge: 20,000 m

**03.01.090 Gummischlauchleitung H07RN-F 3G2,5**
Schwere Gummischlauchleitung für hohe mechanische Beans
pruchungen

H07RN-F 3G2,5,

leihweise bis zur Beendigung der Bauzeit zur Baustelle
transportieren und geschützt unter Beachtung der Unfall
- verhütungsvorschriften verlegen, nach Beendigung der
Bauzeit demontieren und abtransportieren
Menge: 100,000 m

**03.01.100 Gummischlauchleitung H07RN-F 5G25 anschliessen**
Gummischlauchleitung anschliessen an Verteilungsanlage,
Querschnitt 5 x 25 mm2
incl. Zubehör, incl. Zugentlastung herstellen
Menge: 9,000 St

**03.01.110 Gummischlauchleitung H07RN-F 5G16 anschliessen**
Gummischlauchleitung anschliessen an Verteilungsanlage,
Querschnitt 5 x 16 mm2
incl. Zubehör, incl. Zugentlastung herstellen
Menge: 2,000 St

**03.01.120 Überfahrschutz für Kabel**
Überfahrschutz für Kabel auf Baustellen,
Belastbarkeit: ca. 5 t bei einer Fläche von 20 x 20 cm,
 incl. systembedingtem Zubehör

leihweise zur Baustelle transportieren, nach Angaben de
r örtlichen Bauleitung verlegen, nach Beendigung der Ba
uarbeiten demontieren und abtransportieren
Menge: 10,000 m

**03.01.130 Schuko-Stecker**
Vollgummi-Schuko-Steckvorrichtung

16A 250V AC, DIN 49441,
spritzwassergeschützt,
hohe Bruchfestigkeit,
für Leitungen H07RN-F,
schwarz

liefern und betriebsfertig montieren. nach Beendigung d
er Bauzeit demontieren und abtransportieren

angeb. Fabrikat / Typ:

[].......................................
(Bietereintragung)
liefern und betribsfertig montieren.
Menge: 6,000 St

**03.01.140 Abzweigkasten 5 Klemmen 4mm2 IP44**
Verbindungsdose DIN EN 60670-1 als Abzweigkasten, aus K
unststoff, Grundfläche mind. 80 mm x 80 mm, Tiefe mind.
 50 mm, mit Deckel mit Schraubbefestigung, Schutzart IP
 44 DIN EN 60529, mit 5 Klemmen 4 mm2

liefern und betriebsfertig montieren. nach Beendigung d
er Bauzeit demontieren und abtransportieren
Menge: 10,000 St

**03.01.150 Drehschalter 2-polig Aus 16A 250V Aufputzausführung IP44**
Drehschalter DIN EN 60669-1 2-polig, Aus, 16 A, 250 V A
C, in Aufputzausführung, Schutzart IP 44 DIN EN 60529,

liefern und betriebsfertig montieren. nach Beendigung d
er Bauzeit demontieren und abtransportieren
Menge: 1,000 St

**03.01.160 FR.-Anbauleuchte 1x58 W, IP65,VVG**
Anbauleuchte für Wand und Decke,

Abdeckwanne aus Kunststoff, klar, innen strukturiert un
d bruchsicher,
für Leuchtstofflampe 1 x 58 W,
mit F-Zeichen,
einschl. Lampe,
Lampenart  T26, Dreibandenleuchtstofflampe,
Lampenleistung in W  58,
Lichtstrom in lm  5400,
Lichtfarbe  weiß, Kennzeichen 21,
Vorschaltgerät verlustarm,
als Einzelleuchte mit VDE-Zeichen,
Schutzklasse  I
Schutzart IP  65,
mit Durchgangsverdrahtung,
Anzahl der Leiter L/N/PE

liefern und betriebsfertig montieren (Montagehöhe bis 3
,5m). nach Beendigung der Bauzeit demontieren und abtra
nsportieren
Menge: 12,000 St

**03.01.170 Defektes Leuchtstofflampe T26 230VAC 58W ersetzen**
Defektes Leuchtmittel
Niederdruck-Entladungslampe, Leuchtstofflampe, Kolben T
 26, 230 V AC, 58 W, Dreibandenleuchtstofflampe, Lichtf
arbe neutralweiß, Sockel G 13, ausbauen, neues Leuchtmi
ttel liefern und einsetzen. demontiertes Leuchtmittel ü
bernehmen, transportieren und entsorgen nach den gesetz
lichen Vorgaben und dem Stand der Technik, Nachweise üb
er die ordnungsgemäße Entsorgung sind der Bauleitung vo
rzulegen.
Menge: 6,000 St

**03.01.180 Anschluss Sanitärcontainer**
Gummischlauchleitung anschliessen an Sanitärcontainer
Querschnitt 5 x 6 mm2
incl. Zubehör (CEE Stecker etc.),
incl. Zugentlastung,
inkl. Sicherungseinsätze herstellen
Menge: 1,000 St

**03.01.190 Erstinbetriebnahme**
Erst-Inbetriebnahme-Prüfung
durchführen und dokumentieren,
für die gesamte Baustromversorgungsanlage
Menge: 1,000 psch

**03.01.200 Monatliche Wiederholungsprüfung**
Monatliche Wiederholungsprüfung gemäß BGV
durchführen und dokumentieren,
für die Gesamtanlage,
Menge: 15,000 St

**03.01.210 Umsetzen Endverteiler**
Verteilerschrank auf Verlangen der örtlichen Bauleitung
 innerhalb des zugehörigen Baustellenbereiches umsetzen
, einschl. Umverlegen der Anschlussleitung
Menge: 10,000 St

**03.01.220 Miete für Anschlussverteiler**
Miete für Anschluss-Baustromverteiler
Leihzeit pro Verteiler und Monat
Menge: 15,000 St

**03.01.230 Miete für Endverteiler**
Miete für End-Baustromverteiler
Leihzeit pro Verteiler und Monat
Menge: 45,000 St

**03.01.240 Miete für Kranverteiler**
Miete für Kranverteiler
Leihzeit pro Verteiler und Monat
Menge: 6,000 St

### Los 04 Regiestunden

#### Hauptabschnitt 04.01 Regiestunden

**04.01.010 Stundensatz Baufacharbeiter/-in**
Stundenlohnarbeiten durch Arbeitskräfte auf Anordnung d
es AG ausführen. Der Verrechnungssatz für die jeweilige
 Arbeitskraft umfasst sämtliche Aufwendungen wie Lohn-
und Gehaltskosten, Lohn- und Gehaltsnebenkosten, Zuschl
äge, lohngebundene und
lohnabhängige Kosten, sonstige Sozialkosten, Gemeinkost
en, Wagnis und Gewinn. Erschwerniszuschläge sowie Zusch
läge für Überstunden, Nacht-, Sonntags- und Feiertagsar
beit werden gesondert vergütet.

Baufacharbeiter/-in für Leistungen Baustelleneinrichtun
g
Menge: 5,000 Std

**04.01.020 Stundensatz Elektriker/-in**
Stundenlohnarbeiten durch Arbeitskräfte auf Anordnung d
es AG ausführen. Der Verrechnungssatz für die jeweilige
 Arbeitskraft umfasst sämtliche Aufwendungen wie Lohn-
und Gehaltskosten, Lohn- und Gehaltsnebenkosten, Zuschl
äge, lohngebundene und
lohnabhängige Kosten, sonstige Sozialkosten, Gemeinkost
en, Wagnis und Gewinn. Erschwerniszuschläge sowie Zusch
läge für Überstunden, Nacht-, Sonntags- und Feiertagsar
beit werden gesondert vergütet.

Baufacharbeiter/-in für Leistungen Elektro
Menge: 5,000 Std

**04.01.030 Stundensatz Klempner**
Stundenlohnarbeiten durch Arbeitskräfte auf Anordnung d
es AG ausführen. Der Verrechnungssatz für die jeweilige
 Arbeitskraft umfasst sämtliche Aufwendungen wie Lohn-
und Gehaltskosten, Lohn- und Gehaltsnebenkosten, Zuschl
äge, lohngebundene und
lohnabhängige Kosten, sonstige Sozialkosten, Gemeinkost
en, Wagnis und Gewinn. Erschwerniszuschläge sowie Zusch
läge für Überstunden, Nacht-, Sonntags- und Feiertagsar
beit werden gesondert vergütet.

Baufacharbeiter/-in für Leistungen Bauwasser/Bauheizung
Menge: 5,000 Std

USt %: 19,00
